# Abbruch Scheunenanlage Hohenselchow
Angebotsaufforderung (GAEB DA XML 3.2, DA83)
Projekt: A 26-05
Währung: EUR
Bieterkommentare zugelassen: ja
Auftraggeber: Amt Gartz (Oder), Gartz, 16307
Erstellt mit: ASBwin 27.0.0.0, Position 27.0.0.0, 30.06.2026

## Erläuterungen zum Bauvorhaben
Die amtsangehörige Gemeinde Hohenselchow-Groß Pinnow vertreten durch das Amt Gartz (Oder) plant den Totalabbruch eines Speichers, eines Nebengebäudes und der angrenzenden Betonflächen.

Hohenselchow liegt in einer ruhigen, ländlichen Umgebung im brandenburgischen Landkreis Uckermark und unterliegt dem Verwaltungssitz des Amtes Gartz (Oder). Das Grundstück umfasst eine Fläche von etwa 4.500 m² und befindet sich in der Pinower Straße Ecke Casekower Straße.

## Vorbemerkungen Abbruch
Die hier bezeichnete Maßnahme konzentriert sich auf die Entfernung von starkem Bewuchs (Büsche, Sträucher, Bäume) auf dem gesamten Gelände, den Komplettabbruch eines historisch ruinösen Stall-/Speichergebäudes, eines Nebengebäudes mit Wellasbestbedachung und den Abbruch der angrenzenden Betonflächen, sowie die Verwertung und Entsorgung der Abbruchmaterialien, einschl. aller Entsorgungsgebühren.

Kampfmittel- und Medienfreiheit liegen zum Baubeginn vor.
Elektrik, Abwasser/Trinkwasser, Gas sind auf dem Gelände nicht vorhanden.
Besonders zu beachten ist jedoch ein Elektroverteilerschrank der unmittelbar am Nebengebäude Pinower Straße Ecke Casekower Straße steht und vor Beschädigung zu schützen ist.
Leitungsauskünfte sind vor Beginn der Abbrucharbeiten vom AN einzuholen,
Kosten dafür sind in die Einheitspreise einzurechnen.

Der Bieter hat bei Angebotsabgabe den Nachweis zu erbringen, dass er ein zugelassener Entsorgungsfachbetrieb ist, der über alle erforderlichen behördlichen Genehmigungen verfügt. Insbesondere gilt dies neben den notwendigen Entsorgungsnachweisen gemäß der Verordnung über die Nachweisführung bei der Entsorgung von Abfällen (NachwV) für die Vorlage einer gültigen Beförderungsgenehmigung bzw. Zertifizierung nach der Entsorgungsfachbetriebeverordnung. Als Erzeuger, Beförderer und Ent- sorger von gefährlichen Abfällen/ Bauabfällen hat der Bieter ein elektro- nisches "Register" zu führen.

Für die Beförderung von nicht gefährlichen Abfällen (§ 53 KrWG) auch
durch evtl. Nachunternehmer gilt eine Anzeigepflicht gemäß den gesetzlichen Bestimmungen

Zur Gewährleistung einer ordnungsgemäßen Entsorgung und deren Überwachung sind die gefährlichen Abfälle restlos zur Beseitigung gemäß § 3 Abs. 1 der SAbfEV des Landes Brandenburg der Sonderabfallgesellschaft Brandenburg/Berlin mbH (SBB), Berliner Straße 27a in 14467 Potsdam, anzudienen.

Der Auftragnehmer wird verpflichtet, den Auftrag zum Abbruch so auszuführen,
dass die VDE-Vorschriften, die maßgeblichen Unfall-Verhütungsvorschriften, technische Vorschriften für Abbrucharbeiten sowie die allgemein anerkannten Regeln der Technik beachtet werden.

Bei der Vorbereitung und Ausführung der Arbeiten sind außerdem die Bestimmungen des Arbeitsschutzgesetzes sowie der bauberufsgenossen- schaftlichen Vorschriften zu berücksichtigen.
Gemäß Arbeitsschutzgesetz § 4 und bauberufsgenossenschaftlicher Vorschrift BGV A1-Grundsätze der Prävention, hat der Unternehmer eine Gefährdungs- beurteilung zu erstellen.

Der Bauleitung des Auftraggebers ist vor Beginn der Arbeiten die Gefährdungsbeurteilung sowie die auf dieser Grundlage festgelegte Abbruchtechnologie und das Entsorgungskonzept vorzulegen. Eine neue Abfallerzeugernummer ist durch den AN zu beantragen. Sämtliche Kosten dafür sind in die Einheitspreise einzurechnen.

Kosten für Verzögerungen bzw. Unterbrechungen durch zusätzliche Beprobungen sind in den Einheitspreis einzurechnen.

Auf eine Reduzierung des Baulärms, der Staubentwicklung, bei der Zwischenlagerung und Ladung sowie beim Transport muss geachtet werden.
Die Aufbereitung von Betonabbruchmaterial zu Betonrecyclingmaterial vor Ort ist ausgeschlossen.

Normen und Richtlinien

-  Gefahrenstoffverordnung
-  Unfallverhütungsvorschriften
-  Technische Vorschriften für Abbrucharbeiten (Deutscher Abbruchverband
  e.V.)
-  Baulärm-, Recht- und Verwaltungsvorschriften (neueste Fassung)
-  Straßenverkehrsordnung - STVO
-  BimSchG - Bundesimmissionsschutzgesetz
-  KrWG - Kreislaufwirtschaftgesetz
-  WHG - Wasserhaushaltsgesetz
-  Ersatzbaustoff-Verordnung

Die Abrechnung der Leistung (mit Ausnahme von Pauschalpreisen) erfolgt
durch Ermittlung der Mengen nach Plänen, Listen u.ä. bzw. durch örtliches
Aufmass und der Vorlage von Wiegekarten.

Besonders zu beachten ist die Sicherung der Baustelle außerhalb der Arbeitszeit, an Wochenenden und Feiertagen.

## Behandlung der anfallenden Abfälle/ Dokumentation
Im Mai 2026 wurde eine Abbruchvoruntersuchung am Objekt durchgeführt. Die Erkenntnisse hieraus sind für die Bewertung der anfallenden Abfälle zu berücksichtigen und wurden in das LV bereits eingearbeitet.
Kosten für Verzögerungen bzw. Unterbrechungen durch weitere Beprobungen sind in die Einheitspreise einzurechnen.
Bei den Demontagearbeiten sind alle technischen Möglichkeiten zur Vermeidung bzw. zur Verminderung der Freisetzung von gefährlichen Stoffen zu ergreifen.

Ein Abbruch- und Entsorgungskonzept ist mit dem Angebot einzureichen!
Dabei ist insbesondere die Abbruchvoruntersuchung zu berücksichtigen.

Für die Behandlung und Entsorgung kontaminierter Materialien gelten insbesondere das WHG-Wasserhaushaltsgesetz, das BIMSCHG-Bundesimmissionsschutzgesetz, das ABFG-Abfallgesetz usw.,
die entsprechenden Landesgesetze, die Gefahrstoffverordnung sowie die einschlägigen Bestimmungen des Arbeitsschutzes und der Sicherheitstechnik.

Bei den Abbruchmaßnahmen sind neben den allgemeinen Sicherheits- bestimmungen insbesondere die einschlägigen Vorschriften für den Umgang mit  teerhaltigen Baustoffen die Technische Regel für Gefahrstoffe 551 und für asbesthaltige Baustoffe die Technische Regel 519 zu beachten.

## Anlagen zum Leistungsverzeichnis:
ZEICHNUNGEN:

01_Lageplan
02_Fotodokumentation

SONSTIGES:

03_Abbruchvoruntersuchung des Erd- und Grundbauinstitut Brandenburg
  vom 23.06.2026

## Abbrucharbeiten
Datum: 30.06.2026

### Titel 1 Baustelleneinrichtung

**1.1 Baustelleneinrichtung, vorhalten und beräumen**
*** Pauschalposition
Geräte, Werkzeuge erforderliche Gerüste und sonstige Betriebsmittel, sowie Anschlüsse für Wasser- und Strom,
die zur vertragsgemäßen Durchführung der Abbrucharbeiten und Wandabstützungsmaßnahmen unter Beachtung der gewählten Abbruchtechnologie erforderlich sind, auf die Baustellen bringen, bereitstellen und betriebsfertig aufstellen einschl. der dafür notwendigen Arbeiten.

Bei Bedarf Zufahrtswege zu den Abbruchgebäuden, zusätzliche Lagerplätze, sonstige Platzbefestigungen und Wege im Baustellenbereich anlegen nur in Abstimmung mit der Bauleitung.
Die Sicherung der Baustellen mittels Beleuchtungseinrichtungen (Blinkleuchten).

Kosten für Vorhalten, Unterhalten und Betreiben der Geräte, Anlagen und Einrichtungen einschl. Mieten, Pacht, Gebühren und dgl. sind nicht mit dieser Pauschale, sondern in die Einheitspreise der betreffenden Teilleistungen einzu- kalkulieren.

Die Abrechnung erfolgt anteilig, jedoch nicht mehr als 60 v.H. bis zur Baufertigstellung.

Baustelle von allen Geräten, Anlagen, Einrichtungen und dergl. räumen, benutzte Flächen, Wege und Einzäunungen entsprechend dem ursprünglichen Zustand unter Wahrung der landespflegerischen Belange ordnungsgemäß herrichten,
Verunreinigungen beseitigen.
Menge: 1,000 Psch
Kostengruppen nach DIN 276 2018: 212

**1.2 Transportable Toilette, inkl. Heizung, 4 Wochen**
Transportable Toilette, ohne Kanalanschluss, inkl. Heizung,  mit Zusatzausstattung Urinal, Waschbecken, aufstellen, vorhalten, unterhalten und räumen.
Die Kosten für die wöchentliche Reinigung und Entleerung sind einzukalkulieren.

Nutzungsdauer: 4 Wochen
Menge: 1,000 St
Kostengruppen nach DIN 276 2018: 212
Kostengruppen nach DIN 276-1 2008: 391
Kostengruppen nach DIN 276-1 2006: 391
Kostengruppen nach DIN 276-1 1981: 3.1.9.0.0

**1.3 Verlängerung Transportable Toilette**
Transportable Toilette mit Zusatzausstattung länger vorhalten und unterhalten.
im Unterhalt ist das Entleeren bei Bedarf bzw. der Austausch enthalten. Die Kosten für die wöchentliche Reinigung sind im Preis enthalten.
Verlängerung über die 4-wöchige Grundeinsatzzeit hinaus
Menge: 4,000 StWo
Kostengruppen nach DIN 276 2018: 212
Kostengruppen nach DIN 276-1 2008: 391
Kostengruppen nach DIN 276-1 2006: 391
Kostengruppen nach DIN 276-1 1981: 3.1.9.0.0

**1.4 Verkehrssicherung/Straßensperrung**
*** Pauschalposition
Nach der StVO bzw. den Anforderungen des Auftraggebers oder der Verkehrsbehörde ist die Baustelle während der Bauzeit mit den erforderlichen Verkehrszeichen und Zusatztafeln zu kennzeichnen sowie mit Absperrungen, Leit- und Schutzeinrichtungen zu versehen und in dem notwendigen bzw. angeforderten Umfang zu beleuchten.
Die Verkehrszeichen und -einrichtungen sind ständig zu unterhalten und soweit erforderlich, zu reinigen.
Das Anpassen der Verkehrssicherung an wechselnde Bauzustände ist im Pauschalpreis einzurechnen.
Die Einholung und Abstimmung erforderlicher Genehmigungen sind durch den AN bei der zuständigen Behörde zu beantragen und in den Pauschalpreis einzurechnen; sie werden nicht extra vergütet.
Verkehrseinschränkungen / Straßensperrungen auch zeitweise.
Menge: 1,000 Psch
Kostengruppen nach DIN 276 2018: 212
Kostengruppen nach DIN 276-1 2008: 391

**1.5 Bauzaun, Stahlrahmen (mobil), h=2,00 m**
Bauzaun aus mobilen Stahlrahmenelementen mit Rundstahlfüllstäben, Stützfüßen aus Beton, inkl. sämtlicher Verbindungen, Kupplungen etc.
Der Zaun ist sach- und fachgerecht aufzustellen und nach
Abschluss aller Bauarbeiten wieder abzubauen.
Ausführung mit geeignetem Verschluss der jeweils aneinandergrenzenden Zaunfelder als geschlossene Absperrung, d.h. der Zaun kann durch Unbefugte nicht durch einfaches Verrücken der Zaunfelder geöffnet werden.
Zaunhöhe : 2,00 m
Menge: 150,000 m
Kostengruppen nach DIN 276 2018: 391
Kostengruppen nach DIN 276-1 2008: 391
Kostengruppen nach DIN 276-1 2006: 391

**1.6 Bauzaun, Stahlrahmen, h=2,00 m, vorhalten**
Bauzaun aus mobilen Stahlrahmenelementen mit Rundstahlfüllstäben, Stützfüßen aus Beton, inkl. sämtlicher Verbindungen, Kupplungen etc., vorhalten und unterhalten.
Außer den vollen Monaten werden Teilzeiten nach Tagen zu 1/30 des Einheitspreises abgerechnet.
Zaunhöhe : 2,00 m
Vorhaltedauer : 1,5 Monate
Menge: 225,000 mMt
Kostengruppen nach DIN 276 2018: 391
Kostengruppen nach DIN 276-1 2008: 391
Kostengruppen nach DIN 276-1 2006: 391

**1.7 Vorhangschloss, m. Kette, Zahlenschloss**
Vorhangschloss, m. Kette, Zahlenschloss für das Verschließen von 2 Bauzaunfeldern (nutzbar als provisorisches Bauzauntor),einschl. Vorhaltung über die gesamte Standzeit des Bauzauns.
Menge: 2,000 St
Kostengruppen nach DIN 276 2018: 391
Kostengruppen nach DIN 276-1 2008: 591

**1.8 Alleebäume schützen, D=bis 80 cm**
Alleebäume während der Bauzeit durch die Erstellung einer geeigneten Unterkonstruktion mit einer senkrechten Bretterverkleidung gegen mechanische Beschädigung schützen, einschl. Vorhaltung und Beseitigung.

Stammdurchmesser : bis ca. 60-80 cm
Brettdicke : ca. 24 mm
Höhe : ca. 2,00 m
Menge: 7,000 St
Kostengruppen nach DIN 276-1 2008: 211
Kostengruppen nach DIN 276-1 1993: 211

### Titel 2 Vorbereitende Maßnahmen

**2.1 Baugelände abräumen, Büsche, Hecken, Sträucher, Bäume**
Auf dem Gelände vorhandene Büsche, Hecken und Sträucher sowie Bäume und sonstiger Aufwuchs an den Außenwänden, einschl. Wurzelwerk abräumen, inkl. fachgerechte Verwertung und Entsorgung.

Stammdurchmesser Bäume bis 30 cm
Menge: 2500,000 m2
Kostengruppen nach DIN 276 2018: 214
Kostengruppen nach DIN 276-1 2008: 214

**2.2 Bauwasseranschluss, mit Messeinrichtung**
Bauwasseranschluss an vorhandenem Hydranten, Entfernung zur Baustelle bis ca. 100 m, inkl. Anschluss- schlauch mit Überfahrschutz, mit Messeinrichtung, auch für Fremdfirmen nutzbar, herstellen, vorhalten, unterhalten,
frostsicher verwahren und nach Fertigstellung des Bauwerks abbauen.
Die behördlichen Anträge für die Einrichtung und Beseitigung der Anlage sind ohne Mitwirkung des AG zu stellen.
Ausführung wie folgt:
- 2 Absperrventile
- 1 Entleerungshahn
- 1 Erdungsbrücke
Nennweite Hauptanschluss : DN 20
Anzahl der Entnahmestellen
mit Ventil und Schlauchverschraubung : 2 St, DN 20;

Nutzungsdauer : 1 Monate
Menge: 1,000 St
Kostengruppen nach DIN 276-1 2008: 391
Kostengruppen nach DIN 276-1 1993: 391

### Titel 3 Abbruch Stall- Speichergebäude

**3.1 Rückbau Speicher und Komplettabbruch**
*** Pauschalposition
Der Speicher ist ein langgestrecktes dreigeschossiges Stall- Speicher-Gebäude in einem ruinösen komplett eingefallenden Zustand und hat eine Grundfläche von ca. 760 m².
Der aus Ziegel bestehende Bau auf Feldsteinsockel mit flachbogigen Fensteröffnungen besitzt traufseitig
19 Fensterachsen und wird mit einem flachen, leicht überstehenden Satteldach abgedeckt.
Die Mauerweksstärken sind sind je Geschoss von EG ca. 50 cm auf OG 36 cm sowie DG auf 24 cm abgesetzt.
Die Decken sind Holzbalkendecken mit Dielung.
Die Dachkonstruktion ist ein Pfettendach mit Kniestock und zweifachen Stuhl.
Die Dacheindeckung besteht aus schwarzgrauer Dachpappe auf Holzschalung.
Tiefenentkernung und Rückbau der Bodenplatte.

Die einzelnen Fraktionen sind mittels Baggertechnik und Sortiergreifer zu separieren auf Haufwerke zu setzen und teilweise händisch zu sortieren.
Nach Deklaration der Haufwerke getrennt laden und entsorgen bzw. verwerten.

Während des Abbruchs sind einige Fragmente zu sichern,
die durch einen Gutachter für Denkmalschutz dokumentiert und katalogiersiert werden.

Grundrissabmessungen: ca. 54,00 x 14,00 m
Menge: 1,000 Psch
Kostengruppen nach DIN 276-1 1993: 536

**3.2 Abbruch Betonflächen D = ca. 20 cm, unbewehrt**
Betonflächen vor dem Speicher und Bodenplatte der zurückgebauten Stallanlage mit Sockelaufkantung sowie Stützenfragmente aus Beton, unbewehrt, abbrechen,
ladegerecht zerkleinern, Bauschutt transportieren und
entsorgen.
Plattendicke : ca. 20 cm

Abfallschlüsselnummer für:
Beton:  AVV 17 01 01 - Beton
Menge: 950,000 m2
Kostengruppen nach DIN 276 2018: 212
Kostengruppen nach DIN 276-1 2008: 399
Kostengruppen nach DIN 276-1 2006: 212

### Titel 4 Rückbau Nebengebäude

*Hinweis: Bauwerksbeschreibung Nebengebäude*
Das Gebäude setzt sich aus zwei konstruktiv unterschiedlichen Hallenbereichen
zusammen.
Ein Hallenteil wurde in Massivbauweise mit Betonwänden,
Betonstützen und Stahlträgern errichtet. Die Dachkonstruktion
dieses Hallenteils ist mit Wellfaserzementplatten eingedeckt.

Der zweite Hallenteil wurde als Holzständerkonstruktion mit Ziegelausfachungen und hölzernem Dachtragwerk ausgeführt.

Die Trennung der beiden Hallenbereiche erfolgt durch eine Betonaufkantung und darauf eine massive Wand aus Gasbetonsteinen (Porenbeton).

Die Dachkonstruktion des Holzständerbaus besteht aus einem hölzernen
Tragwerk mit Schalung. Als Dacheindeckung wurden Wellfaserzementplatten verwendet. Unterhalb der Wellfaserzementplatten befindet sich eine bituminöse Dachabdichtung aus Dachpappe.

Der Betonfußboden der Halle und die Pfeiler wurden gemäß EBV analysiert.
Die Mischprobe Beton Fußboden Halle ist in die Materialklasse RC-2 einzustufen.

**4.1 Aufbau Fassadengerüst, Arbeits- und Schutzgerüst, LK 4, W09**
Arbeits- und Schutzgerüst für Dacharbeiten als längenorientiertes Standgerüst ohne Bekleidung, gemäß DIN EN 12811-1 und DIN EN 12810-1, oberste Gerüstlage höhengerecht als Fanggerüst erstellen. Demontage und Gebrauchsüberlassung sind in gesonderten Position beschrieben.

Konstruktionsart  : Stahlrohrkupplungsgerüst
oberste Gerüstlage (Arbeitsebene): ca. 6,25 m über OKG
Standfläche  : eben, normal belastbar
Verwendungszweck : Demontage der Wellasbestplatten  und  der Dachpappe,
  Dacharbeiten (DN bis 11%)
Zugang  : mit Leiter (LA)
Höhenklasse  : H1
Breitenklasse  : W09
Lastklasse  : 4
Menge: 800,000 m2
Kostengruppen nach DIN 276 2018: 392
Kostengruppen nach DIN 276-1 2008: 392
Kostengruppen nach DIN 276-1 2006: 392

**4.2 Abbau Fassadengerüst, Arbeits- und Schutzgerüst, LK 4, W09**
Demontage und Abtransport des Arbeits- und Schutzgerüstes der Vorposition auf Weisung der örtlichen Bauleitung
Menge: 800,000 m2
Kostengruppen nach DIN 276 2018: 392
Kostengruppen nach DIN 276-1 2008: 392
Kostengruppen nach DIN 276-1 2006: 392

**4.3 Fassadengerüst, Gebrauchsüberlassung**
Fassadengerüst als Standgerüst, Gebrauchsüberlassung.
Gerüstklasse: LK 4, W09

Standzeit: max. 4 Wochen
Menge: 3200,000 m2Wo
Kostengruppen nach DIN 276 2018: 392
Kostengruppen nach DIN 276-1 2008: 392
Kostengruppen nach DIN 276-1 2006: 392

**4.4 Gerüsttreppe, vorgebaut, H: 6,25 m, Aufbau**
Gerüsttreppe als Podesttreppenaufstieg, durch vorgesetztes Gerüstfeld an Fassadengerüst, inkl. Doppelhandlauf und Stirngeländer, aufbauen,
mit Podesten entsprechend den Etagenhöhen; Gebrauchsüberlassung bis 4 Wochen (Grundeinsatzzeit).
Laufbreite  : ca. 0,6 m
Lastklasse  : 4
Höhe  : ca. 6,25 m (oberste Gerüstlage über OKG)
Menge: 2,000 St
Kostengruppen nach DIN 276 2018: 392
Kostengruppen nach DIN 276-1 2008: 392
Kostengruppen nach DIN 276-1 2006: 392

**4.5 Gerüsttreppe, vorgebaut, H: 6,25 m, Abbau**
Demontage und Abtransport der Gerüsttreppe der Vorposition auf Weisung der örtlichen Bauleitung
Menge: 2,000 St
Kostengruppen nach DIN 276 2018: 392
Kostengruppen nach DIN 276-1 2008: 392
Kostengruppen nach DIN 276-1 2006: 392

**4.6 Gerüsttreppe vorgebaut, Gebrauchsüberl.**
Gerüsttreppe mit mehreren Podesten,
Gebrauchsüberlassung
Menge: 4,000 StWo
Kostengruppen nach DIN 276 2018: 392
Kostengruppen nach DIN 276-1 2008: 392
Kostengruppen nach DIN 276-1 2006: 392

**4.7 Deckung Asbestzement-Wellplatten**
Wellplattendeckung aus Asbestfaserzementplatten einschl. Firstabdeckung mit Schrauben auf Holzunterkonstruktion befestigt, demontieren und in geeignete Asbestbags separieren, inkl. Entsorgung.

Unterkonstruktion : Dachschalung/Stahlträger mit Pfetten
Dachneigung  : ca. 15°

beim Abbruch ist die techn. Regel 519 zum Umgang mit Asbest zu befolgen.
Entsorgung unter Abfallschlüsselnummer AVV 17 06 05*
(asbesthaltige Baustoffe)
Menge: 960,000 m2
Kostengruppen nach DIN 276 2018: 212

**4.8 Dachabdichtung, Dachpappe teerhaltig**
Vorhandene Dachabdichtung aus teerhaltiger Dachpappe abbrechen, separieren und fachgerecht entsorgen.

Entsorgung als gefährlicher Abfall in Anlehnung an das Merkblatt für Teerpappe der SBB

Abfallschlüssel:  AVV 17 03 03* Teerhaltige
  Dachpappenabfälle, asbestfrei
Menge: 600,000 m2
Kostengruppen nach DIN 276 2018: 212
Kostengruppen nach DIN 276-1 2008: 394

**4.9 Dachschalung und Giebelschalung Holz**
Dachschalung sowie die Giebelschalung Holz demontieren, verladen und entsorgen.

Einstufung in Kategorie A IV gem. Altholzverordnung
Menge: 650,000 m2
Kostengruppen nach DIN 276-1 1993: 538

**4.10 Holz-Außentore 2-flügelig**
Scheunentore, ausbauen, Beschläge ausbauen und separieren, incl. Verwertung/Entsorgung,

Einstufung in Kategorie A IV gem. Altholzverordnung
Menge: 4,000 St
Kostengruppen nach DIN 276 2018: 212
Kostengruppen nach DIN 276-1 2008: 394

**4.11 Rückbau Stahlträger**
Stahlträger IP 160, Länge bis 8,50 m,
ausbauen, abtransportieren, entsorgen und verwerten.
Abrechnung erfolgt nach Wiegenscheine.

Abfallschlüssel: AVV 17 04 05 nicht gefährlicher Abfall

4 St Träger sind im ordentlichen Ausbauzustand auf der
Baustelle zu Lagern.
Menge: 4,500 to
Kostengruppen nach DIN 276-1 1993: 539

**4.12 Abbruch des Nebengebäudes komplett**
*** Pauschalposition
Komplettabbruch des kompletten Nebengebäudes gemäß Bauwerksbeschreibung Nebengebäude,
nach Rückbau der Dachdeckung (Wellplatten, Dachabdichtung und Dachschalung) und Stahlträgerkonstruktion, siehe vorbeschriebene gesonderte Positionen.
Tiefenentkernung und Rückbau der Bodenplatte.

Abmessung : ca. 40,00 x  8,60 m (Hallenteil 1)
  ca. 40,00 x 15,00 m (Hallenteil 2)

Die einzelnen Fraktionen (Beton, Mauerwerk, Gasbeton und Holz) abbrechen separieren und zur Beprobung auf Haufwerke setzen.
Nach Deklaration der Haufwerke getrennt laden und entsorgen bzw. verwerten.
Menge: 1,000 Psch

### Titel 5 Flächenvorbereitung

**5.1 Oberboden/Grasnarbe abtragen und entsorgen, ca. 30 cm**
Humosen Oberboden mit Grasnarbe abtragen und entsorgen.

Der Entsorgungsnachweis erfolgt über den Wiegeschein einer geeichten Wiegeanlage.

Bewuchs: wilde Grasnarbe, durchwurzelt
Abtragsdicke: bis ca.  30 cm
Menge: 2000,000 m2
Kostengruppen nach DIN 276 2018: 311
Kostengruppen nach DIN 276-1 2008: 319
Kostengruppen nach DIN 276-1 1993: 511

**5.2 Oberboden liefern und andecken**
Oberboden liefern, im Baustellenbereich verteilen und andecken.
Oberbodenmaterial frei von sichtbaren Verunreinigungen, arm an Steinen, frei von Wurzelwerk und Ästen mit Durchmesser über 2 cm, geeignet für Rasenansaat.
Auftragsdicke :  ca. 30 cm
Menge: 3500,000 m2
Kostengruppen nach DIN 276-1 2008: 319
Kostengruppen nach DIN 276-1 1993: 511

**5.3 Schotterrasen Vegetationsschicht 30 cm o. Tragschicht**
Schotterrasen Vegetationsschicht aus einem Mineral- und Humusgemisch, Mischanteil ca. 5/1 einbauen, planieren und verdichten.

Verformungsmodul Ev2: > 80 MN/m²
Verdichtungsgrad (DPr.): min 98 %
Belastungsklasse : Bk > 0,3
Körnung: 0/32 m
Einbaudicke: 30 cm

Bereich: Stellplatz für Markt und Festwiese.
Die genaue Verortung der Fläche wird mit der Bauleitung gemeinsam festgelegt.
Menge: 1000,000 m2
Kostengruppen nach DIN 276 2018: 522

**5.4 Feinplanum für Rasenansaat**
Feinplanum für Rasenansaat herstellen; Steine größer als 5 cm, Wurzeln, Unkräuter und sonstigen Unrat aufnehmen und entsorgen. Anschlüsse an angrenzende Beläge 2 cm unter Oberkante.
Abweichung von Sollhöhe +/- 5 cm.
Menge: 4500,000 m2

**5.5 Rasenansaat, 25g/m²**
Rasenansaat, Spiel- und Sportplatzmischung gem. RSM, Saatgutmenge ca. 25 g/m²
komplett einschl. aller erforderlichen Nebenarbeiten, einigeln, walzen und wässern, incl. Unrat ablesen und entsorgen.
Menge: 3500,000 m2
Kostengruppen nach DIN 276-1 2008: 575

**5.6 Rasenansaat als Schotterrasen 25g/m²**
Rasenansaat geeignet für Schotterrasen
Saatgutmenge ca. 25 g/m²
komplett einschl. aller erforderlichen Nebenarbeiten, einigeln, walzen und wässern, Unkräuter und sonstigen Unrat ablesen und entsorgen.
Menge: 1000,000 m2
Kostengruppen nach DIN 276-1 2008: 575

**5.7 Rasen-Fertigstellungspfl., mähen**
Fertigstellungspflege für Rasenflächen.
Rasen bei einer Wuchshöhe von 5 bis 8 cm mähen.
Das Schnittgut ist auf der Rasenfläche zu belassen.
Nach dem zweiten Schnitt Abwalzen und Ablesen von Steinen > 4 cm.
Beregnen bis zur Abnahme je nach Witterung.
Schnitthöhe : 3-5 cm
Arbeitsgänge : ca. 4 - 6
Menge: 4500,000 m2
Kostengruppen nach DIN 276-1 2008: 575
Kostengruppen nach DIN 276-1 1993: 515

**5.8 Bodenbeprobung nach EBV**
Bodenbeprobung des Aushubmaterials der Vorpositionen Oberboden und Baggergut nach EBV durch ein zugelassenes Labor zur Feststellung der erforderlichen Entsorgungs- parameter.
Menge: 1,000 St

### Titel 6 Sonstiges

**6.1 Stundensatz Facharbeiter**
Arbeiten, welche nicht in den Positionen erfasst sind und gegen Nachweis zur Ausführung kommen:
Facharbeiter
Menge: 1,000 h
Kostengruppen nach DIN 276 2018: 212
Kostengruppen nach DIN 276-1 2008: 399
Kostengruppen nach DIN 276-1 2006: 345

**6.2 Stundensatz Helfer**
Arbeiten, welche nicht in den Positionen erfasst sind und gegen Nachweis zur Ausführung kommen:
Helfer
Menge: 1,000 h
Kostengruppen nach DIN 276 2018: 212
Kostengruppen nach DIN 276-1 2008: 399
Kostengruppen nach DIN 276-1 2006: 345
